# AUSSCHREIBEN.DE
Specification (GAEB DA XML 3.2, DA81)
Project: ADE
Currency: EUR
Written by: GXML Toolbox V3.3 R20210630, ORCA a.de-Exporting, 2022-04-06

## 1 AUSSCHREIBEN.DE - Triflex English

### Lot 01 Triflex AWS - Waterproofing system under mastic asphalt (OS 10)

*Note: Triflex AWS - Preliminary remarks*
Triflex AWS
Waterproofing system under mastic asphalt (OS 10)

Construction project: '...'

Architect/client: '...'

Preliminary remarks:

Work is carried out using products from the Minden-based company Triflex GmbH & Co. KG.

The offer is for the procurement and installation of the Triflex AWS fleece-reinforced waterproofing system under mastic asphalt as per VV TB, Part C, No. C 3.12 (OS 10). The system design has a general building supervisory authority test certificate (abP) as per VV TB, Part C, No. C 3.12 (OS 10).
The system design meets the requirements of class OS 10 as per DIN 18532, Part 6 and the respective valid version of the DBV data sheet for multi-storey car parks and underground car parks.
A test report is available on the positive testing of the resistance of Triflex ProPark and Triflex ProDetail to thermal stress due to mastic asphalt of approx. +250 °C.
Moreover, Triflex ProDetail is covered by a European Technical Approval (ETA), issued by the German approval body for non-regulated construction products and types of construction, the Deutsches Institut für Bautechnik (DIBt), and thus meets the requirements of the EU‘s Construction Products Directive (CE mark) in accordance with ETAG 005 in the highest usage categories.

Compliance with all applicable guidelines is taken into account and required for the different recommended system build-ups using Triflex products.

Before the contract is awarded, contractors must prove that they have been trained in the application of Triflex products. Otherwise, instruction by a trainer shall be provided on-site.

The quantities contained herein shall be checked on the building site.

Billing shall be based on measurements conducted jointly by the contractor and client.

The waterproofing system must be applied so as to prevent rainwater from penetrating the system structure in the event that work is interrupted.

For disposal of rubble, the cartage and landfill costs shall be included in the individual prices or itemised separately.

Concerns about prior work performed by other contractors shall be communicated to the client in writing immediately, ideally before work begins.

It is recommended that the bidder view the work site prior to submitting a tender.

If alterations or special work not included herein become necessary after work has commenced, detailed notification shall be given before going ahead with such alterations or special work, and the work shall subsequently be billed separately.

Unless explicitly stated otherwise, all work shall be regarded as a comprehensive turnkey service, including the supply of all required materials and ancillary services.

The system build-up must be adapted by the expert planner to meet the project-specific requirements. Detailed tender texts must be created by the planner on his or her own authority. There is no specific project consultation associated with the issue of these draft specifications. The preparation of drafts is a non-obligatory service provided by Triflex. Any legal claims from this service are excluded.

The bases for the implementation of concrete repairs which are relevant to stability, are the rules and directives introduced in the German federal states as Technical Building Regulations as per VV TB, Part A, No. A 1.2.3.2 and VV TB, Part C, No. C 3.12.

The contract comprises the following components:
- Specifications
- System description, system drawings and manufacturer‘s product information
- DIN 18202 Tolerances for building construction
- The rules and directives introduced in the German federal states as Technical Building Regulations as per VV TB, Part C, No. C 3.12.
- Building code regulations
- Accident prevention regulations
- German Construction Contract Procedures (VOB), Part B
in the versions valid at the time of conclusion of the contract.

System and product characteristics:
- Full-surface fleece-reinforced waterproofing system based entirely on PMMA resin (polymethyl methacrylate)
- Flexible in low temperatures
- Hydrolysis-resistant
- Full-surface adhesion and resistant to infiltration from below
- Resistant to roots and rhizomes as per FLL
- Resistant to sparks and radiant heat (DIN 4102)
- Vapour-permeable and resistant to de-icing salt
- Alkali-resistant
- Butyl-free
- solvent-free
- The waterproofing systems within the system design with Triflex ProDetail (junctions, details, joints) are covered by European Technical Approvals (ETAs) issued by the German approval body for non-regulated construction products and types of construction, the Deutsches Institut für Bautechnik (DIBt), and meet the requirements of the EU‘s Construction Products Directive (CE mark) in accordance with ETAG No. 005 in the highest usage category.
- Test report on the resistance to thermal stress from mastic asphalt applied hot at up to +250 °C

Last updated: 03/2022

*Note: Triflex AWS - Performance properties*
Performance features of Triflex AWS according to the DAfStb repair guideline and the DBV data sheet for multi-storey car parks and underground car parks, January 2018 issue:

| Line | Characteristics | Test method | Requirement | Triflex AWS |
| --- | --- | --- | --- | --- |
| 1 | Pull-off strength βHZ of the waterproofing layer in conjunction with primer and, if applicable, adhesive primer | TP-BEL-B, Part 3 (issue 1995) | V sample properties: / Tnorm / Tmin: βHZ ≥ 1.3 N/mm² (oa) (range of individual values ≤ 0.8 N/mm² (oa = on average)) / Temperature effect Tstandard -> Tmin / V samples: ≤ 30 % / ≥ 1.3 N/mm² (oa) (range of individual values ≤ 0.8 N/mm² (oa = on average)) / B sample stress effect Tstandard, Tmin ≤ 30 %, ≥ 1.3 N/mm² (oa) | fulfilled |
| 2 | Pull-off resistance βHZ in the overlap area of the waterproofing layer at Tstandard Suitability for recoating | TP-BEL-B, Part 3 (issue 1995) |  | fulfilled |
| 3 | Pull-off strength βHZ of the waterproofing layer in conjunction with the protective mastic asphalt layer | TP-BEL-B, Part 3 (issue 1995) | No specification | fulfilled |
| 4 | Crack bridging R | TP-BEL-B, Part 3 (issue 1995) | Dynamic: 0.3 mm / ± 0.1 mm at -20 °C / Static 1.0 mm (A) / Cracks < 25 % / Detachment < 2d / Crack width in case of breakage < (determine value) | fulfilled |
| 5 | Shearing strength S for superstructures with the protective mastic asphalt layer | TP-BEL-B, Part 3 (issue 1995) | V sample properties: / S ≥ 0.35 N/mm² (oa) (range of individual values ≤ 0.18 N/mm² (oa = on average)) / B samples stress effect (A+TW): / No drop compared to V sample / No penetration by water | not required |
| 6 | Stability in case of thermal stress for superstructures with the protective mastic asphalt layer (need-based testing) | TP-BEL-B, Part 3 / (Issue 1995) | Shift ≤ 2 mm | not required |
| 7 | Abrasion resistance | DIN EN ISO 5470-1 | Mass loss < 3000 mg / Friction wheel: H22/1000 cycles/load 1000 g / The requirements of DIN EN 13813 must also be met (see section A 3.2). | fulfilled |
| 8 | CO2 permeability | DIN EN 1062-6 | sd > 50 m | fulfilled |
| 9 | Water vapour permeability | DIN EN ISO 7783 | Class II 5 m ≤ sd ≤ 50 m | fulfilled |
| 10 | Capillary water absorption and water permeability | DIN EN 1062-3 | w < 0.1 kg/(m² x h0.5) | fulfilled |
| 11 | Bond strength according to testing for temperature change tolerance. / For outdoor usages under the influence of de-icing salts: Thunder shower exposure (temperature shock) (10x) and thermal cycling with alternating freezing/thawing with exposure to de-icing salt (50x) | DIN EN 13687-2 / / DIN EN 13687-1 | After thermal cycling / / a) No cracks, bubbles, detachment / b) Pull-off trial ≥ 1.5 (1.0) N/mm² | fulfilled / / fulfilled |
| 12 | Resistance to strong chemical attack / Class I: 3d without pressure / Test liquids: Groups 1, 3 and 10 according to DIN EN 13529 | DIN EN 13529 | 24 hrs after removing the coating from the test liquid, reduction of the hardness by less than 50 % when measuring after the indentation hardness test according to Buchholz, EN ISO 2815, or Shore hardness, EN ISO 868 | fulfilled |
| 13 | Dynamic crack-bridging capabilities / After conditioning according to DIN EN 1062-11, 4.1 - 7 days at 70 °C for reactive resin systems | DIN EN 1062-7 | B 4.2 (-20 °C) and A 3 (20 °C) (according to DIN EN 1062-7) | fulfilled |
| 14 | Impermeability | DIN EN 14224:2010 and ETAG | No water penetration | fulfilled |
| 15 | Impact strength | DIN EN ISO 6272-2 | Class I, ≥ 4 Nm | fulfilled |
| 16 | Pull-off trial | DIN EN 1542 | ≥ 1.5 (1.0) N/mm² | fulfilled |
| 17 | Fire classification after application | DIN EN 13501-1 | N/A | fulfilled |
| 18 | Grip / slip resistance | DIN EN 13036-4 | Class III: > 55 units tested in wet condition (outside) | fulfilled |
| 19 | Dynamic crack-bridging capabilities on concrete for Triflex ProDetail in the junction area and for Triflex ProPark in the surface area | DIN EN 1062-7 | Maximum crack expansion of 3 mm | 3 mm |
| 20 | Crack bridging R | TP-BEL-B, Part 3 (issue 1995) | Dynamic: 0.55 mm / at -20 °C | fulfilled |

A = thermal ageing
TW = thermal cycling
V = reference sample not exposed to stress
B = stressed sample

#### Section 01.01 General

**01.01.0001 Building site preparation**
Unit: psch

**01.01.0002 Container**
Delivery, set-up, provision and off-site transportation of a material and device container.
Unit: psch

**01.01.0003 Power supply**
Provision of power supply for alternating and three-phase current, to be removed on completion of the building project.
Unit: psch

**01.01.0004 Water supply**
Provision of water supply for the necessary cleaning tasks, to be removed on completion of the building project.
Unit: psch

**01.01.0005 Fence around building site**
Provision of fence for the entire period of the building project, to be adapted as required by the individual work stages.
Unit: psch

**01.01.0006 Re-routing of traffic**
Implementing measures to re-route traffic, such as road signs, traffic light system etc., setting up any necessary devices, adapting in accordance with progress of the building project and removing on completion of the building project.
Unit: psch

**01.01.0007 Activated carbon filter**
Supply, set-up, operation and removal of an activated carbon filter of sufficient dimensions for cleaning the exhaust air of odorous monomer pollution due to PMMA emissions. The system must be checked regularly and the activated carbon must also be replaced regularly.
Replacement of the activated carbon is remunerated separately.

Type LAK-825-PE carbon air filter:
Activated carbon filter for removal of organic compounds from an air flow.
- Diameter: 1,300 mm
- Filling quantity: 825 kg activated carbon
- Consumptiontric flow rate: max. 1,000 m³/hr.
- Type GUT-L40-2 activated carbon
- Hard coal based extruded activated carbon for removal of organic compounds in an air flow.
- Stick diameter: 4 mm
- BET surface area: 950 m²/g
- Lodine value approx.: 900 mg/g
- Bulk density: approx. 500 +/- 30 kg/m³
- MBA 600-T radial fan
- Medium-pressure radial fan for simultaneous operation of multiple activated carbon filters.
- Consumptiontric flow rate: max. 4,000 m³/hr. (Filter operation)
- Power: 11 kW
- Sound pressure level: 90 dB
Commissioning time: '.........' months
Unit: psch

#### Section 01.02 Structure and substrate inspection

**01.02.0001 Cavities**
Checking for cavities by tapping the existing concrete surfaces with a hammer or chain, and marking any areas accordingly.
Unit: psch

**01.02.0002 Adhesive tensile strength**
Determining and recording the specified adhesive tensile strength of the existing substrate using a suitable gauge (e.g. a Freundl unit).
Number of measurements: '.........'
Unit: psch

**01.02.0003 Compressive strength**
Determining and recording the compressive strength of the existing concrete substrate using a Schmidt Hammer.
Number of measurements: '.........'
Unit: psch

**01.02.0004 Moisture content**
Determining and recording the moisture content of the existing concrete substrate using a suitable gauge (e.g. electronic moisture meter).
Number of measurements: '.........'
Unit: psch

**01.02.0005 Core sample**
Determining the layer configuration and each of the layer thicknesses by taking a core sample.
Number of measurements: '.........'
Unit: psch

**01.02.0006 Analysis of core sample**
Determining the chloride content in the substrate by testing the
core sample (see Item '.........' ).
Number of measurements: '.........'
Unit: psch

**01.02.0007 Checking gradient and unevenness**
Checking the existing substrate for sufficient gradient, formation of puddles and unevenness.
Unit: psch

**01.02.0008 Site journal with continuous measuring**
Provision of suitable measuring devices for the continuous measuring of air humidity, ground temperature, air temperature and to determine the dew point throughout the building project, incl. a site journal with logging of measured values.
Unit: psch

#### Section 01.03 Substrate pre-treatment

*Note: Notice system description*
(See Triflex AWS system description, Substrate pre-treatment table)

**01.03.0001 Basic cleaning**
Preparation of the substrate using a suitable basic cleaning process.
Procedure: '.........'
Unit: m²

**01.03.0002 Grinding**
Preparation of the substrate by grinding with suitable abrasive tools, incl. cleaning, acknowledgement of delivery, off-site transportation and proper disposal of any rubble.
Unit: m²

**01.03.0003 Grinding the junctions**
Preparation of the substrate of the wall junctions and details by grinding with suitable abrasive tools incl. cleaning, acknowledgement of delivery, off-site transportation and proper disposal of any rubble.
Junction height: '.........' cm
Unit: m

**01.03.0004 Milling**
Removal of any contaminated surfaces on the concrete with a suitable milling machine approx. 3-5 mm in depth in order to ensure the adhesive property and soundness of the substrate, incl. acknowledgement of delivery, off-site transportation and proper disposal of the milled material.
Unit: m²

**01.03.0005 Shot-blasting**
Cleaning of entire surface, incl. construction and settlement joint areas by Blastrac shot-blasting crosswise, incl. machine-sanding junctions, cleaning of surfaces, off-site transportation and proper disposal of any blasting residue.
Unit: m²

**01.03.0006 Sand blasting**
Sand blasting of partial surfaces incl. expansion joints and construction joints to remove non-bearing concrete parts (e.g. the vertical surfaces).
Unit: m²

**01.03.0007 Joint milling machine / joint hook**
Removal of any joint sealant as required using joint milling machine or joint hook.
Unit: m

**01.03.0008 Levelling**
Levelling of joint sealant in still functional construction joints by filling with comparable material or Triflex Cryl RS 240, or removal of any oozing or excess material in order to achieve a flush finish.
Unit: m

**01.03.0009 Preparing metal substrates**
Thoroughly abrade the metal substrates with Triflex Cleaner and additionally roughen the surface.
Consumption: min. 0.20 l/m²
Unit: m²

#### Section 01.04 Triflex Primer

**01.04.0001 Priming of wall junctions**
On concrete and masonry substrates.
Priming with Triflex Cryl Primer 287.
Consumption: at least 0.35 kg/m²
Application according to the material manufacturer‘s technical guidelines. Adhesion to the substrate must be checked on a case-by-case basis.
Junction height: '.........' cm
Unit: m

**01.04.0002 Priming of composite thermal insulation systems**
For composite thermal insulation systems in the area of the facade.
Priming with Triflex Pox Primer 116+ incl. dressing with quartz sand, size 0.3-0.8 mm. Removal of any surplus after curing.
Consumption of Triflex Pox Primer 116+: at least 0.30 kg/m²
Consumption of quartz sand 0.3-0.8 mm: at least 0.70 kg/m²
Application according to the material manufacturer‘s technical guidelines. Adhesion to the substrate must be checked on a case-by-case basis.
Junction height '.........' cm
Unit: m

**01.04.0003 Priming of resin-modified substrate**
For resin-modified substrates.
Priming with Triflex Pox Primer 116+ incl. dressing with quartz sand, size 0.3-0.8 mm. Removal of any surplus after curing.
Consumption of Triflex Pox Primer 116+: at least 0.30 kg/m²
Consumption of quartz sand 0.3-0.8 mm: at least 0.70 kg/m²
Application according to the material manufacturer‘s technical guidelines. Adhesion to the substrate must be checked on a case-by-case basis.
Unit: m²

**01.04.0004 Priming of mastic asphalt / APP bitumen sheeting**
For substrates with mastic asphalt or for APP bitumen sheeting in the surface.
Priming with Triflex Cryl Primer 222.
Consumption: at least 0.40 kg/m²
Application according to the material manufacturer‘s technical guidelines. Adhesion to the substrate must be checked on a case-by-case basis.
Unit: m²

**01.04.0005 Priming of mineral substrate**
For mineral substrates in the surface.
Priming with Triflex Cryl Primer 287.
Consumption: at least 0.35 kg/m²
Application according to the material manufacturer‘s technical guidelines. Adhesion to the substrate must be checked on a case-by-case basis.
Unit: m²

**01.04.0006 Pore sealing primer**
For substrates with pinholes.
Priming with Triflex Cryl Primer 280.
Consumption without pinholes: min. 0.40 kg/m²,
1 working step
Consumption with pinholes: min. 0.80 kg/m²,
2 working steps, 0.40 kg/m² each. Second working step after non-stick surface
Application according to the material manufacturer‘s technical guidelines. Adhesion to the substrate must be checked on a case-by-case basis.
Unit: m²

**01.04.0007 Priming of glass**
Priming of the surface with Triflex Glass Primer, incl. pre-cleaning of the surface with Triflex Glass Cleaner.
Consumption of Triflex Glass Cleaner: approx. 0.05 l/m²
Consumption of Triflex Glass Primer: approx. 0.05 l/m²
Application according to the material manufacturer‘s technical guidelines. Adhesion to the substrate must be checked on a case-by-case basis.
Unit: m²

**01.04.0008 Priming of metal**
e.g. stainless steel, steel and zinc.
Priming with Triflex Metal Primer, incl. pre-cleaning of the surface with Triflex Cleaner.
Consumption of Triflex Cleaner: at least 0.20 l/m²
Consumption of Triflex Metal Primer: approx. 0.08-0.10 l/m²
Application according to the material manufacturer‘s technical guidelines. Adhesion to the substrate must be checked on a case-by-case basis.
Unit: m²

#### Section 01.05 Triflex repairs

**01.05.0001 Repair mortar, mineral substrate (Rt >10 mm)**
Repairing defective spots on the existing mineral substrate with Triflex Cryl RS 240 repair mortar in the area of roughness depths Rt >10 mm.
Triflex Cryl RS 240, colour 7023, consumption: at least 2.20 kg/m² per mm layer thickness
Application according to the material manufacturer‘s technical guidelines.
Average layer thickness: '.........'
Unit: m²

**01.05.0002 Repair mortar, bituminous substrate (Rt >10 mm)**
Repairing defective spots on the existing bituminous substrate with Triflex Cryl RS 242 repair mortar in the area of roughness depths Rt >10 mm.
Triflex Cryl RS 242, colour 7022, consumption: at least 2.20 kg/m² per mm layer thickness.
Application according to the material manufacturer‘s technical guidelines.
Average layer thickness: '.........'
Unit: m²

**01.05.0003 Levelling coat, mineral substrate or asphalt (Rt >1 to 10 mm)**
Repairing defective spots on the existing mineral substrate or asphalt with levelling coat with Triflex DeckFloor basis in the area of roughness depths Rt >1 to 10 mm.
Triflex DeckFloor levelling coat made from 33 kg Triflex DeckFloor with the addition of up to 20 kg quartz sand (0.7-1.2 mm), grey finish, consumption of at least 2.00 kg/m² per mm layer thickness.
Triflex Powder Thixo, addition depending on temperature and the desired degree of thixotropy, approx. 2 %.
Application according to the material manufacturer‘s technical guidelines.
Average layer thickness: '.........'
Unit: m²

**01.05.0004 Scratch coat, mineral substrate or asphalt (Rt >0,5 to 1,0 mm)**
Repairing defective spots on the existing mineral substrate or asphalt with scratch coat with Triflex DeckFloor basis in the area of roughness depths Rt >0.5 to 1.0 mm.
Triflex DeckFloor scratch coat made from 33 kg Triflex DeckFloor with the addition of up to 10 kg quartz sand (0.2-0.6 mm), grey finish, consumption of at least 2.00 kg/m² per mm layer thickness.
Application according to the material manufacturer‘s technical guidelines.
Average layer thickness: '.........'
Unit: m²

**01.05.0005 Grouting**
For shrinkage cracks, small areas of damage and uneven areas.
Grouting and filling in with Triflex Cryl Paste.
Consumption: approx. 1.40 kg/m² per mm layer thickness
Application according to the material manufacturer‘s technical guidelines.
Unit: m²

#### Section 01.06 Triflex detail waterproofing

*Note: ETA approval*
Creation of detail waterproofing with Triflex ProDetail incl. Triflex Special Fleece.
The Triflex ProDetail waterproofing system has been awarded ETA approval (ETAG No. 06/0269) with CE mark in the highest usage categories W3, M and S, P1 to P4, S1 to S4, TL4, TH4, BROOF(t1), BROOF(t2), BROOF(t3), BROOF(t4).
Test reports certify the root resistance according to FLL standards and resistance to hailstorm according to DIN EN 13583 for hard and flexible substrates.
A general building supervisory authority test certificate (abP) as per VV TB, Part C, No. C 3.28 is also available.

**01.06.0001 Wall junction**
Waterproofing of the wall junction with Triflex ProDetail incl. Triflex Special Fleece.
Triflex ProDetail, colour 7030, consumption at least 3.00 kg/m².
Application according to the material manufacturer‘s technical guidelines.
(See Triflex system drawing AWS-5202 and AWS-5208)
Junction height: '.........' cm
Unit: m

**01.06.0002 Gully**
Waterproofing of gully with Triflex ProDetail incl. Triflex Special Fleece.
Triflex ProDetail, colour 7030, consumption at least 3.00 kg/m².
Application according to the material manufacturer‘s technical guidelines.
(See Triflex system drawing AWS-5204)
Unit: pc

**01.06.0003 Drainage channel**
Waterproofing of the drainage channel with Triflex ProDetail incl. Triflex Special Fleece.
Triflex ProDetail, colour 7030, consumption at least 3.00 kg/m²
Application according to the material manufacturer‘s technical guidelines.
(See Triflex system drawing AWS-5204)
Unit: m

**01.06.0004 Column joint**
Waterproofing of the prop connectors with Triflex ProDetail, including Triflex Special Fleece.
Triflex ProDetail, colour 7030, consumption at least 3.00 kg/m²
Application according to the material manufacturer‘s technical guidelines.
(See Triflex system drawing AWS-5203 and AWS-5209)
Junction height: '.........' cm
Unit: pc

**01.06.0005 Penetration**
Waterproofing of penetrations with Triflex ProDetail incl. Triflex Special Fleece.
Triflex ProDetail, colour 7030, consumption at least 3.00 kg/m².
Application according to the material manufacturer‘s technical guidelines.
(Corresponds to Triflex system drawing AWS-5203)
Junction height: '.........' cm
Unit: pc

**01.06.0006 Door sill**
Waterproofing of the junction at the door sill with Triflex ProDetail incl. Triflex Special Fleece.
Triflex ProDetail, colour 7030, consumption at least 3.00 kg/m².
Application according to the material manufacturer‘s technical guidelines.
Unit: m

**01.06.0007 Increase of the intermediate adhesion**
For a better adhesion between the Triflex waterproofing and the subsequent mastic asphalt.
Preparation of an additional wearing layer with Triflex ProDetail, incl. dressing with a surplus of quartz sand, size 0.7-1.2 mm.
Removing any surplus after curing.
Triflex ProDetail, colour 7030, consumption at least 1.50 kg/m².
Quartz sand 0.7-1.2 mm, consumption at least 7.00 kg/m² with a surplus.
Application according to the material manufacturer‘s technical guidelines.
Unit: m²

#### Section 01.07 Triflex joint waterproofing

*Note: ETA approval*
Creation of joint waterproofing with Triflex ProDetail incl. Triflex Special Fleece.
The Triflex ProDetail waterproofing system has been awarded ETA approval (ETAG No. 06/0269) with CE mark in the highest usage categories W3, M and S, P1 to P4, S1 to S4, TL4, TH4, BROOF(t1), BROOF(t2), BROOF(t3), BROOF(t4).
Test reports certify the root resistance according to FLL standards and resistance to hailstorm according to DIN EN 13583 for hard and flexible substrates.
A general building supervisory authority test certificate (abP) as per VV TB, Part C, No. C 3.28 is also available.

**01.07.0001 Construction joint**
Waterproofing of the construction joint with Triflex ProDetail incl. Triflex Special Fleece.
If required, level out the joint using Triflex Cryl RS 240 (mineral substrates) or Triflex Cryl RS 242 (bituminous substrates).
Width '.........' cm, consumption of Triflex Cryl RS 240 / Triflex
Cryl RS 242: approx. 2.20 kg/m² per mm layer thickness.
Triflex ProDetail, colour 7030, consumption at least 3.00 kg/m².
Application according to the material manufacturer‘s technical guidelines.
(See Triflex system drawing AWS-5205).
Unit: m

**01.07.0002 Settlement joint surface**
Waterproofing of the settlement joint with Triflex ProDetail incl. Triflex Special Fleece.
Apply a width of approx. 4 cm of Triflex Cryl Paste to both sides of the joint to bond the Triflex Support Strip, consumption: 1.40 kg/m² per mm coat thickness.
Triflex ProDetail, colour 7030, consumption at least 2.10 kg/m incl. fitting of 2 layers of Triflex Special Fleece, fleece width 35 cm and a PE round sealing band (closed-cell).
Triflex FlexFiller, colour 7043, consumption at least 1.40 kg/m² per mm layer thickness
Application according to the material manufacturer‘s technical guidelines.
(See Triflex system drawing AWS-5206)

Note:
The settlement joints are all maintenance joints. It may be necessary to renew the joint sealant after structural movement.
Unit: m

**01.07.0003 Settlement joint - wall junction**
Waterproofing of the settlement joint with Triflex ProDetail incl. Triflex Special Fleece.
Apply a width of approx. 4 cm of Triflex Cryl Paste to both sides of the joint to bond the Triflex Support Strip, consumption: 1.40 kg/m² per mm coat thickness.
Triflex ProDetail, colour 7030, consumption at least 2.10 kg/m incl. fitting of 2 layers of Triflex Special Fleece, fleece width 35 cm and a PE round sealing band (closed-cell).
Triflex FlexFiller, colour 7043, consumption at least 1.40 kg/m2 per mm layer thickness
Application according to the material manufacturer‘s technical guidelines.
(See Triflex system drawing AWS-5207)
Junction height: '.........' cm

Note:
The settlement joints are all maintenance joints. It may be necessary to renew the joint sealant after structural movement.
Unit: m

#### Section 01.08 Triflex surface waterproofing

*Note: General Building Supervisory Authority Test Certificate*
Creation of surface waterproofing with Triflex ProPark incl. Triflex Special Fleece.
A general building supervisory authority test certificate (AbP) for Triflex ProPark as per VV TB, Part C, No. C 3.12 is available.

**01.08.0001 Surface waterproofing**
Waterproofing the surface with Triflex ProPark incl. Triflex Special Fleece.
Triflex ProPark, colour 7030, consumption at least 3.00 kg/m².
Application according to the material manufacturer‘s technical guidelines.
(See Triflex system drawing AWS-5201)

System and product characteristics:
- Full-surface fleece-reinforced waterproofing system based entirely on PMMA resin (polymethyl methacrylate)
- Flexible in low temperatures
- Hydrolysis-resistant
- Full-surface adhesion and resistant to infiltration from below
- Resistant to roots and rhizomes as per FLL
- Resistant to sparks and radiant heat (DIN 4102)
- Vapour-permeable and resistant to de-icing salt
- Alkali-resistant
- Butyl-free
- Solvent-free
- The waterproofing systems within the system design with Triflex ProDetail (junctions, details, joints) are covered by European Technical Approvals (ETAs) issued by the German approval body for non-regulated construction products and types of construction, the Deutsches Institut für Bautechnik (DIBt), and meet the requirements of the EU‘s Construction Products Directive (CE mark) in accordance with ETAG No. 005 in the highest usage category.
- Test report on the resistance to thermal stress from mastic asphalt applied hot at up to +250 °C
Unit: m²

#### Section 01.09 Triflex protective layer

**01.09.0001 Protective layer**
In order to protect the waterproofing and absorb shearing forces.
Preparation of an additional wearing layer with Triflex ProPark, incl. dressing with a surplus of quartz sand, size 0.7-1.2 mm.
Removing any surplus after curing.
Triflex ProPark, colour 7030, consumption at least 1.50 kg/m².
Quartz sand 0.7-1.2 mm, consumption at least 7.00 kg/m² with a surplus.
Application according to the material manufacturer‘s technical guidelines.
Unit: m²

#### Section 01.10 Top layer

**01.10.0001 Mastic asphalt**
Creation of the mastic asphalt top layer of quality class MA 11 S.
Installed thickness = 3.5 cm including impressed sanding material.
Unit: m²

#### Section 01.11 Triflex Finish

**01.11.0001 Finishing of wall junction**
inishing of wall junctions with Triflex Cryl Finish 209.
Consumption: at least 0.50 kg/m².
Application according to the material manufacturer‘s technical guidelines.
Junction height: '.........' cm
Colour: '.........' at the discretion of the client.
Unit: m

**01.11.0002 Finishing of railing posts**
Finishing in the area of rising railing posts with Triflex Cryl Finish 209.
Consumption: at least 0.50 kg/m².
Application according to the material manufacturer‘s technical guidelines.
Junction height: '.........' cm
Colour: '.........' at the discretion of the client.
Unit: pc

**01.11.0003 Finishing of penetration**
Finishing in the area of rising penetrations with Triflex Cryl Finish 209.
Consumption: at least 0.50 kg/m².
Application according to the material manufacturer‘s technical guidelines.
Junction height: '.........' cm
Colour: '.........' at the discretion of the client.
Unit: pc

#### Section 01.12 Hourly rates

**01.12.0001 Foreman**
Hourly rate of a foreman.
Unit: h

**01.12.0002 Skilled trade worker**
Hourly rate of a skilled trade worker.
Unit: h

**01.12.0003 Assistant**
Hourly rate of an assistant.
Unit: h

#### Section 01.13 Materials

**01.13.0001 Materials**
Material consumption upon proof.
Unit: kg

#### Section 01.14 Disposal

**01.14.0001 Disposal**
Disposal of all waste and hazardous waste materials in accordance with the current applicable laws and implementing regulations.
Unit: psch
